# Merkstein GGS
Angebotsaufforderung (GAEB 90, DA83)
DV-Nummer: 4361-22
Währung: EUR
Auftraggeber: Stadt Herzogenrath, Rathausplatz 1, 52134 Herzogenrath,

## Bodenbelagsarbeiten
Datum: 29.01.26

*Hinweis*
Projekt:
Sanierung und Erweiterung Gemeinschaftsgrundschule -
GGS Alt-Merkstein

Projektbeteiligte
Bauherr:  Stadt Herzogenrath, Der Bürgermeister
 A 60 Gebäudemanagement
 Abt. 60.2 Bauunterhaltung, Um- Neubauten
  Rathausplatz 1
 52134 Herzogenrath

Generalplanung / Architekt:  pbs architekten
Planungsgesellschaft mbH
  Krefelder Straße 199
 52070 Aachen

Eckdaten Grundstück

Das Grundstück kann nach vorheriger Anmeldung bei der
Schule besichtigt werden.

Adresse: Herzogenrath, Hauptstraße 108, Ortsteil
Merkstein
Gemarkung Merkstein, Flur 29, Flurstück 291
Grundstücksgröße - ca. 6.400m²

Eckdaten Erweiterungsbau
2 Geschosse mit Teilunterkellerung
Massivbauweise (Stahlbeton und Mauerwerk)
Flach geneigtes Satteldach
Überbaute Grundfläche  ca. 900m²
BGF- ca. 2.070 m²
NRF  ca. 1.575m²

Eckdaten Bestandsgebäude (Altbau)
Baujahr  ca. 1889 / 1928
3 Geschosse mit Teilunterkellerung
Massivbau (Mauerwerk) mit Beton- und Holzbalkendecken
Walmdach / Flachdach
BGF- ca. 1.430m²
NRF  ca. 1.120m²

Eckdaten Bestandsgebäude (60er-Jahre-Bau)
Baujahr  ca. 1962
3 Geschosse
Massivbau (Stahlbeton) mit Stahlbeton-Rippendecken
Satteldach
BGF- ca. 930m²
NRF  ca. 700m²

Allgemeine Projektbeschreibung
Die Stadt Herzogenrath als Bauherrin plant die
Sanierung und Erweiterung der Gemeinschaftsgrundschule
"GGS Alt-Merkstein" an der Hauptstraße 108 in 52134
Herzogenrath.
Das bestehende Schulgebäude wird in seinem baulichen
Zustand und in seiner Struktur den aktuellen
Ansprüchen, die an einen zeitgemäßen Betrieb einer
Grundschule gestellt werden, nicht mehr gerecht.
Zudem wird in den nächsten Jahren mit einer Zunahme
der Schülerzahl gerechnet und eine Ausweitung des
OGS-Angebots angestrebt, sodass die derzeitig
verfügbaren Räumlichkeiten den zukünftigen Raumbedarf
nicht mehr decken können.
Aus diesem Grund hat die Stadt Herzogenrath das Büro
pbs architekten als Generalplaner zur Sanierung,
Modernisierung und Erweiterung des bestehenden
Gebäudekomplexes beauftragt.

Bestandsgebäude
Das Grundstück der GGS Alt-Merkstein (Flur 29,
Flurstück 291) mit einer Größe von ca. 6.400m² liegt
inmitten eines von Wohnbebauung geprägten Teils von
Alt-Merkstein. Die Schule / das Grundstück liegt in
Hanglage mit dem niedrigsten Punkt im Norden (ca.
133.13 ü.NN) am Hauptzugang zum Grundstück von
der Hauptstraße aus und dem höchsten Punkt im Südosten
(ca. 140.78 ü.NN), am rückwärtigen Zugang auf
den Schulhof vom Sommerweg aus. Es besteht somit ein
Höhenunterschied von insgesamt ca. 7,65 m auf
dem Grundstück.
Das bestehende Gebäudeensemble der Grundschule besteht
aus zwei rechtwinklig zueinander
angeordneten, massiven Haupt-Gebäudeteilen (Altbau und
60er-Jahre-Bau), zwei Containerbauten und
zwei Schulhöfen ("oberer" und "unterer" Schulhof) mit
weiteren Nebenanlagen (Pausenhallen). Die
Bestandsgebäude entsprechen in Material, Bauweise und
Struktur den bauzeitlichen Standards aus den
Jahren 1889 und 1928 (Altbau) sowie 1962
(60er-Jahre-Bau). Der Altbau ist dabei als zwei- bzw.
dreigeschoßiger Mauerwerksbau mit Unterkellerung in
zwei Gebäudeteile gegliedert  den straßenseitigen,
zweigeschossigen Baukörper mit Dachgeschoß als
Walmdach und den angebauten, dreigeschossigen
Baukörper mit Flachdach. Der 60er-Jahre-Bau ist ein
dreigeschossiger Stahlbetonbau mit
Satteldachkonstruktion.
Die beiden bestehenden Containeranlagen dienen der
derzeitigen, interimsmäßigen Erweiterung des
Raumangebots der Schule und sollen nach Fertigstellung
des Bauvorhabens ersatzlos zurückgebaut
werden.

Erweiterungsneubau
Der Erweiterungsneubau ergänzt das bestehende
Gebäudeensemble von Altbau und 60er-Jahre um einen
weiteren "Baustein", der sich als zweigeschossiger
Baukörper auf dem oberen Schulhof entlang des
Sommerwegs darstellt. Dadurch wird der obere Schulhof
zweiseitig von Gebäudeteilen eingefasst und vom
Sommerweg abgeschirmt. Der Erweiterungsneubau
verbindet alle Gebäudeteile miteinander und bildet
dadurch das neue Zentrum der Grundschule. Eine
großzügige Sitzstufen- und Treppenanlage verbindet den
unteren und oberen Schulhof im Außenbereich und bildet
dabei als prägendes Element der neuen
Eingangshalle auch das verbindende Element von Innen-
und Außenbereich. Diese Halle bietet  neben der
Erschließungsfunktion über alle Etagen  auch neue
Aufenthalts- und Lernbereiche für die Schüler. Über
eine an die Halle angegliederte Aufzugsanlage (als
"Durchlader") kann zudem die barrierefreie Erschließung
aller Gebäudeteile gewährleistet werden. Der
60er-Jahre-Bau wird über eine Brücke an den
Verbindungsbau
angeschlossen. Durch die Errichtung eines neuen
Treppenraums am anderen Ende dieses Gebäudeteils
kann das bestehende Treppenhaus abgebrochen werden.
Dadurch entsteht wiederum die Möglichkeit zur
Aufweitung und Aufwertung des Durchgangs zwischen den
beiden Schulhöfen.

Kalkulationshinweise

Bauabschnitte

Da bei der Stadt Herzogenrath keine Möglichkeit
besteht, den Schulbetrieb der GGS Alt-Merkstein an
einen
anderen Standort auszulagern, wird die Umsetzung aller
baulichen Maßnahmen im laufenden Schulbetrieb
erfolgen.

Dazu werden insgesamt zwei Bauphasen / Bauabschnitte
vorgesehen, so dass die jeweils in Betrieb
verbleibenden Gebäudeteile zur Weiterführung des
Schulbetriebs funktionsfähig bleiben.

1.Bauabschnitt
Im ersten Bauabschnitt soll der Erweiterungsneubau
errichtet werden. Währenddessen müssen beide
bestehenden Gebäudeteile (Altbau und 60er-Jahre-Bau)
sowie die Containeranlagen für den Schulbetrieb
weitestgehend ohne Einschränkungen genutzt werden
können.

2. Bauabschnitt
Im zweiten Bauabschnitt sollen beide Gebäudeteile des
Bestands (Altbau und 60er-Jahre-Bau) zeitgleich
umgebaut und saniert werden. Während der Sanierung
können diese Gebäudeteile nicht genutzt werden, es
sollen daher die Flächen und Räume im fertiggestellten
Erweiterungsneubau für den Schulbetrieb
zusätzlich zu den Flächen in den Containeranlagen -
bereits in Nutzung genommen werden.

Baustellenzufahrt, Parkmöglichkeiten

Erschlossen wird das Grundstück / die Baustelle im
1.Bauabschnitt (Erweiterungsneubau) ausschließlich
über den Sommerweg (Wohnstraße) im Süd-Osten des
Grundstücks. Der reguläre Zugang zur Schule für
die Schüler und Lehrer wird während des ersten
Bauabschnitts ausschließlich über den Zugang an der
Hauptstraße im Nord-Westen erfolgen. Eine ggf.
bauablaufbedingte temporäre Nutzung der Zufahrt über
die
Hauptstraße im 1. Bauabschnitt kann ausschließlich
nach Rücksprache mit der Bauleitung erfolgen.

Im 2. Bauabschnitt (Sanierung der Bestandsgebäude)
erfolgt die Zufahrt der Baustelle ausschließlich über
die Hauptstraße, der Zugang vom Sommerweg wird dann
für den Schulbetrieb genutzt.

Die Baustellenzufahrten sind während des laufenden
Schulbetriebs sowie insbesondere auch vor
Schulbeginn und nach Schulschluss als Rettungsweg
freizuhalten. Bei der Nutzung der Zufahrten ist auf
Rücksichtnahme gegenüber den Belangen der Schüler,
Anlieger- und Nachbarschaft zu achten und eine
entsprechende Vorsicht geboten!

Das Abstellen von Fahrzeugen ist auf den dafür
ausgewiesenen Flächen in der
Baustelleneinrichtungsfläche
sowie auf den öffentlichen Parkflächen der umgebenden
Straßen möglich. Parkplätze stehen im
öffentlichen Straßenraum jedoch nur begrenzt zur
Verfügung.

Genehmigungen für die Nutzung des öffentlichen
Verkehrsraumes (z.B. Teilsperrung bei Kraneinsatz oder
Transporte/Lieferungen größeren Umfangs) sind vom AN
selbst einzuholen. Eine besondere Vergütung
oder Kostenerstattung für das Einholen der Genehmigung
und der notwendigen Maßnahmen hierfür erfolgt
nicht.
Sofern an den vorhandenen Verkehrswegen Schäden durch
den AN verursacht werden, ist der Auftraggeber
berechtigt, die Schäden auf Kosten des Auftragnehmers
beseitigen zu lassen. Ist der Verursacher der
Schäden nicht feststellbar, sind die Kosten der
Schadensbeseitigung von allen Auftragnehmern anteilig
im
Verhältnis ihrer Auftragssumme zu tragen.
Der AN ist für die vorherige Zustandsfeststellung/
-kontrolle der Straßen vor und nach den Maßnahmen
verantwortlich. Diese Begehungen/Dokumentation
erfolgen in Abstimmungen mit der örtlichen Bauleitung.
Die Kurvenradien und Durchfahrtsbreiten beider
Zufahrten sind eingeschränkt. Eine Besichtigung des
Baugrundstücks und der örtlichen Begebenheiten im
Umfeld (Zufahrtsmöglichkeiten, etc.) ist möglich und
wird empfohlen. Das Grundstück ist von der Straße aus
einsehbar. Begehungstermine des Schulgeländes
sind vorab abzustimmen und zu vereinbaren mit der
Schulleitung Frau Annika Ehrt unter 02406-61685.

Dem AN werden für seinen Baustellenbetrieb
Geländeflächen, unentgeltlich zur Verfügung gestellt.
Die
Benutzung und Einrichtung hat in Abstimmung mit der
örtlichen Bauleitung zu erfolgen. Vom AN ist
innerhalb von 14 Kalendertagen nach Auftragserteilung
ein Baustelleneinrichtungsplan zur Freigabe durch
die Bauleitung vorzulegen.

Baustelleneinrichtung / Baustrom / Bauwasser
Die Baustellen-WCs / Sanitäreinrichtungen werden zur
Mitbenutzung durch alle Unternehmer eingerichtet
und zur Verfügung gestellt. Die laufenden Kosten für
Unterhalt und Reinigung trägt der Auftraggeber.
Seitens des Auftraggebers werden keine Personalräume
zur Verfügung gestellt. Leistungen und Kosten
dafür müssen, soweit erforderlich, vom Auftragnehmer
in die Einheitspreise einkalkuliert werden. Das
Aufstellen und Nutzen von Übernachtungsmöglichkeiten
(Container, etc.) auf dem Baustellengelände und
dem schulischen Parkplatz ist nicht gestattet.

Der Auftragnehmer hat für Stromverlängerungskabel und
vorschriftsmäßig abgesicherte Geräte selbst zu
sorgen.

Die Beleuchtung der Flucht- und Rettungswege wird
bauseits eingerichtet, vorgehalten und allen
Auftragnehmern zur Verfügung gestellt. Die Beleuchtung
der jeweiligen Arbeitsbereiche ist Sache des
Auftragnehmers und wird nicht gesondert vergütet.

Die Kosten für die Nutzung von Baustrom und Bauwasser
werden dem Auftragnehmer pauschal mit 0,3 %
der Schlussrechnungssumme von der Schlusszahlung
abgezogen.

Der Auftraggeber stellt keine Lager- und/oder
Schuttcontainer. Das Aufstellen von Lager- und
Schuttcontainern sowie die Einrichtung von
Lagerflächen für Materialien des Auftragnehmers kann
nur in
Abstimmung mit der Bauleitung innerhalb des
Baustellengeländes erfolgen. Im öffentlichen Raum
außerhalb der abgezäunten Baustelleneinrichtungsfläche
ist das Lagern von Abfällen, Bauschutt und
Baumaterialien jedweder Art untersagt.

Der Auftraggeber stellt ein Fassaden- und
Dachfanggerüst zur Mitbenutzung durch alle Unternehmer
zur
Verfügung.

*Hinweis*
Anlagen / Planunterlagen
Neben dem Leistungsverzeichnis (als GAEB.D83, bzw.
X83-Datei) sind folgende ergänzende Unterlagen
(Anlage pdf) bei der Kalkulation zu berücksichtigen:

- Ausführungspläne des Architekten
- Ausführungsrelevante Detailpläne

Bei Widersprüchen zwischen Planungsunterlagen, auch
zum Leistungsverzeichnis, ist die
Objektüberwachung des Auftraggebers unverzüglich zu
informieren und eine Entscheidung des
Auftraggebers über die auszuführende Konstruktion
abzuwarten. Verzögerungen im Bauablauf sind durch
rechtzeitige Prüfung in jedem Fall zu vermeiden.
Hinweis: Dem Auftragnehmer/-in werden bei
Auftragserteilung maßstabsgerechte Ausführungspläne und
Ausführungsdetails in digitaler Form zur Verfügung
gestellt. Eine Bereitstellung von Plänen in Papierform
erfolgt nicht! Anfallende Repro-/Druckkosten müssen,
soweit erforderlich, vom Auftragnehmer in die
Einheitspreise einkalkuliert werden.

Die beigefügten Zeichnungen/ Pläne dienen als
objektbezogene Vorgabe für die Ausführung der
Konstruktion und zur Angebotsbearbeitung. Andere
Lösungen können angenommen werden, wenn sie den
Anforderungen der Vorgaben entsprechen.

Der Bieter ist verpflichtet, die im
Leistungsverzeichnis beschriebenen Positionen auf
fachliche
Ausführbarkeit und Eignung für den vorgesehenen
Verwendungszweck zu überprüfen. Sinnvoll oder
notwendig erscheinende Ergänzungen oder Änderungen
sind während der Angebotsphase zu klären oder
mit einer entsprechenden Begründung dem Angebot
beizufügen. Nachforderungen aus Unkenntnis der
Sachlage werden grundsätzlich nicht anerkannt.

*Hinweis*
Zusätzliche Technische Vertragsbedingungen
Sauberkeit, Schutt- und Abfallbeseitigung

Die Beseitigung von Schutt und Abfällen ist
Nebenleistung des Aufragnehmers nach VOB. Der
Auftraggeber
stellt keine Schuttcontainer.

Der Auftraggeber ist berechtigt, die Abfallbeseitigung
auf Kosten des Auftragnehmers durch Dritte
durchführen zu lassen, sofern der Auftragnehmer einer
einmaligen schriftlichen Aufforderung nicht innerhalb
der gesetzten Frist nachkommt.

Bei der Entsorgung sind die einschlägigen Gesetze und
Vorschriften, insbesondere auch die
satzungsrechtlichen Vorgaben, zu beachten.

In erster Priorität ist eine Wiederverwertung oder
Aufbereitung der anfallenden Reststoffe anzustreben.
Die
dafür notwendige Trennung der Reststoffe ist durch den
Auftragnehmer sicherzustellen.

Die ordnungsgemäße Entsorgung der anfallenden Abfälle
und Reststoffe ist auf Anforderung des
Auftraggebers oder der Bauleitung durch
Abnahmeerklärungen, Wiegescheine oder sonstige
Dokumente,
aus denen Stoffart, Menge, Anlieferungsdatum und
Annahmestelle (Deponie, Aufbereitungsanlage, MVA,
etc.) hervorgehen, nachzuweisen.

Sofern es sich um besonders überwachungsbedürftige
Abfälle handelt, hat der Nachweis durch Vorlage des
Entsorgungsnachweises inklusive der zugehörigen
Abfallbegleitscheine oder des
Sammelentsorgungsnachweises inklusive der zugehörigen
Übernahmescheine zu erfolgen.

Zum Schutz gegen Verschmutzung oder Beschädigung
eigener und fremder Bauteile sowie zur Vermeidung
der Gefährdung von Personen sind vom Auftragnehmer der
Verkehrssitte entsprechende und zumutbare
Vorkehrungen zu treffen (Abdeckungen, Hinweisschilder,
Absperrungen u.dgl.).

Die Baustelle ist täglich besenrein zu hinterlassen!

*Hinweis*
ZTV Bodenbelagarbeiten

Die Ausführung der Arbeiten erfolgt insbesondere nach
den bekannten Normen und Richtlinien in der
jeweils aktuell gültigen Fassung.

*Hinweis*
Für alle in diesem Leistungsverzeichnis beschriebenen
Leistungen gelten folgende Vorgaben verbindlich:
Beschaffung, Herstellung, Anlieferung und Montage
aller für die Ausführung der beschriebenen
Leistungen notwendigen Materialien, Mittel, Elemente
und Werkzeuge, sowie deren Zubehör und
Betriebsstoffe, sind in die Einheitspreise
einzukalkulieren und werden nicht gesondert vergütet.
Das Aufsammeln, Aufladen, Abtransportieren und/oder
Entsorgen aller überschüssigen Materialien (auch
Materialreste!), Verpackungen, Mittel, Elemente und
Werkzeuge, sowie deren Zubehör und
Betriebsstoffe, ist in die Einheitspreise
einzukalkulieren und wird nicht gesondert vergütet.
Beschaffung, Transport, Bereitstellung, Nutzung (durch
den AN) und Abtransport aller notwendigen
Fahrzeuge und/oder Transportmittel ist in die
Einheitspreise einzukalkulieren und wird nicht
gesondert
vergütet.
Notwendige und/oder vorgeschriebene Arbeits- und
Schutzausrüstung ist durch den AN zu beschaffen
und den beteiligten Mitarbeitern auf der Baustelle zur
Verfügung zu stellen. Eine gesonderte/zusätzliche
Vergütung dafür ist ausgeschlossen.
Die Verfügbarkeit des für die termin- und fachgerechte
Ausführung der beschriebenen Leistungen
notwendigen Arbeits- und/oder Fachpersonals liegt in
der Verantwortung des AN und ist in die
Einheitspreise einzukalkulieren. Eine
gesonderte/zusätzliche Vergütung ist ausgeschlossen.
Demontage, Aufladen und Abtransportieren aller
vorbeschriebenen Materialien, Mittel, Elemente und
Werkzeuge sind in die Einheitspreise einzukalkulieren
und wird nicht gesondert vergütet.

### Titel 01 Vorbereitende Arbeiten

**01.1 Untergrund reinigen**
Reinigen des Untergrundes von grober Verschmutzung (z.B
Bauschutt, Putz, Mörtelreste, Farbreste), soweit diese
von
anderen Unternehmern herrühren, einschl. Entsorgung des
anfallenden Materials.
Menge: 1100,000 m2

**01.2 Estrich maschinell schleifen**
Untergrund maschinell anschleifen zum Entfernen harter
oder
weicher labiler Trennschichten, sowie tiefer
Verunreinigungen,
soweit erforderlich, Absaugen mit Industriestaubsauger.
Menge: 1100,000 m2

**01.3 Schließen von Schwind- und Arbeitsfugen**
Nach dem Aufheizen werden die Schwind- und Arbeitsfugen
mit einem entspr. GEV-EMICODE EC 1 PLUS oder
gleichwertig emissionsarmen 2-K-Spezialharz
geschlossen,
einschließlich Einschneiden, Säubern und Einlegen von
Wellenverbindern und anschließendem Abstreuen mit
geeignetem Quarzsand. Überschüssigen Sand nach
Aushärtung absaugen.
Bei Bodenbelagwechsel, z.B. bei keramischen Belägen in
Türdurchgängen, bleibt die Fuge offen.

Produktangabe
Fabrikat d. Planung: nora DPM 100

Fabrikat des Bieters: '.........'
(Eine Fabrikatsangabe ist nur dann erforderlich, wenn
das
durch den Bieter angebotene Produkt vom Fabrikat der
Planung abweicht).
Menge: 60,000 m

**01.4 Schließen von Löchern**
Löcher und Unebenheiten bis 10 mm ausgleichen mit einer
zementären, standfesten, entspr. GEV-EMICODE EC 1 PLUS
oder gleichwertig emissionsarmen und caseinfreien
Spachtelmasse, sowie nachfolgendes Vorstreichen zur
Erzielung der Haftung nachfolgender Spachtelschichten
mit
einer lösemittelfreien, entspr. GEV-EMICODE EC 1 PLUS
oder
gleichwertig emissionsarmen
Dispersions-Spezial-Grundierung,

Produktangabe Spachtelmasse
Fabrikat d. Planung: nora SF 1001

Fabrikat des Bieters: '.........'
(Eine Fabrikatsangabe ist nur dann erforderlich, wenn
das
durch den Bieter angebotene Produkt vom Fabrikat der
Planung abweicht).
Menge: 10,000 m2

**01.5 Grundierung**
Unterboden reinigen, absaugen und mit einer
lösemittelfreien,
entspr. GEV-EMICODE EC 1 PLUS oder gleichwertig
emissionsarmen Dispersions-Spezial-Grundierung als
Haftbrücke gemäß Herstellerangaben vorstreichen.

Produktangabe
Fabrikat d. Planung: nora PRP 101

Fabrikat des Bieters: '.........'
(Eine Fabrikatsangabe ist nur dann erforderlich, wenn
das
durch den Bieter angebotene Produkt vom Fabrikat der
Planung abweicht)
Menge: 1100,000 m2

**01.6 Anspachteln Übergänge**
Übergänge bis ca. 10 mm ausgleichen mit einer
zementären,
standfesten, entspr. GEV-EMICODE EC 1 PLUS oder
gleichwertig emissionsarmen und caseinfreien
Spachtelmasse.
Einzukalkulieren ist eine Breite von ca. 1,0m
(Türbreite).

Produktangabe Spachtelmasse
Fabrikat d. Planung: nora SF 1001

Fabrikat des Bieters: '.........'
(Eine Fabrikatsangabe ist nur dann erforderlich, wenn
das
durch den Bieter angebotene Produkt vom Fabrikat der
Planung abweicht).
Menge: 50,000 m

**01.7 Spachteln**
Ganzflächiges Spachteln des Untergrundes mit einer
stuhlrollengeeigneten, zementären, selbstverlaufenden,
entspr.
GEV-EMICODE EC 1 PLUS oder gleichwertig emissionsarmen
und caseinfreien Spachtelmasse in der Rakeltechnik.
Zur Einhaltung der Ebenheitsklasse E3 nach Merkblatt
02 des
Zentralverbands Parkett- und Fußbodentechnik sowie
Bundesverbands Estrich und Belag e.V., Schichtdicke
mindestens 3 mm.
Entlüften der frisch eingebrachten Spachtelschicht mit
einer
Stachelwalze zur Erzielung einer optimalen Oberfläche.
Zwischenschliff der gespachtelten Flächen mit einer
geeigneten Einscheibenmaschine, danach gründliches
Reinigen mit einem geeigneten Industriestaubsauger.

Produktangabe Spachtelmasse
Fabrikat d. Planung: nora L 1000

Fabrikat des Bieters: '.........'
(Eine Fabrikatsangabe ist nur dann erforderlich, wenn
das
durch den Bieter angebotene Produkt vom Fabrikat der
Planung abweicht).
Menge: 1100,000 m2

**01.8 Estrichrandstreifen abschneiden**
Überstehende Estrichrandstreifen nach dem Verlegen des
nachfolgend beschriebenen Oberbodens bündig mit der
Oberkante abschneiden und ordnungsgemäß entsorgen.
Menge: 700,000 m

### Titel 02 Bodenbelagsarbeiten

**02.1 Kautschukbelag**
Beschichtungs- und lackfreien Bodenbelag aus Kautschuk
vollflächig kleben mit lösemittelfreiem und entspr.
GEV-EMICODE EC 1 PLUS oder gleichwertig
emissionsarmem Dispersionsklebstoff oder mit
lösemittelfreiem
und entspr. GEV-EMICODE EC 1 PLUS oder gleichwertig
emissionsarmem 2-K PU-Klebstoff nach
Herstellerempfehlung.

Der Belag muss folgende Kriterien in Bezug auf Umwelt
und
Nachhaltigkeit nachweislich erfüllen:
- Blauer Engel
- QNG Ready
- Schadstoff- und Emissionsgeprüft DIN EN 16516
- Indoor Air Comfort GOLD Zertifizierung
- Cradle to Cradle Silber

Akzeptiert werden andere Gütezeichen, die gleichwertige
Anforderungen an den Belag stellen.

Weitere Eigenschaften:
- Produktspezifische Umwelt-Produktdeklaration ISO
14025
- technische Lebensdauer 50 Jahre (über EPD)
- Nachweise mittels gleichartiger Referenzen über
beschichtungsfreie Nutzung von mindestens 25 Jahren auf
Nachfrage über Hersteller.
- Produktgarantie
- Frei von chlorhaltigen Polymeren und potenziell
allergieauslösenden Duftstoffen.

Weitere technische Eigenschaften:
- Brandverhalten EN 13501-1: Bfl-s1, verklebt
- Brandtoxikologisch unbedenklich DIN 53436
- Elektrostatisches Verhalten EN 1815: antistatisch,
Aufladung
< 2 kV
- Abrieb ISO 4649, mittlerer Volumenverlust bei 5 N
Belastung:
115 mm³
- Rutschsicherheitseinstufung EN 16165: R10, ohne
zusätzliche
Beschichtung
- Ergonomisches Verhalten, Härte ISO 48-4: 82 Shore A
- Fußbodenheizung EN 1264-2 bis max. 35° C
- Weitgehend beständig gegen Öle und Fette
- dynamische Drucklasten geeignet bis 6 N/mm²
- Dicke EN ISO 24346: 3,5 mm dick, einschichtig,
homogen
- EN 1817 Nutzschicht mindestens 1 mm
- Klassifizierung EN ISO 10874 Gewerblich/Industriell:
34/43
- Trittschallverbesserungsmaß ISO 10140-3: 10 dB
- Abmessungen Fliesen: ~ 1 x 1 m, gestanzt

Der Belag muss folgende Anforderungen an Oberflächen
(Reinigung / Unterhalt) und Design erfüllen:
- aus Kosten- und Umweltgründen wird ein Reinigungs-
und
Pflegesystem ohne Beschichtung vorgeschrieben.
- Oberfläche: Dichte, geschlossene
Hammerschlagoberfläche
(hochdruckgepresst)
- Strukturierung: mit rundem, wellenähnlichem Verlauf,
Profiltiefe max. 0,2 mm
- Design: Ton-in-Ton-Granulatdesign, Granulatgröße:
ca. 4,0
mm, nach Wahl des AG aus der Standardkollektion des
Herstellers
- Fugen: unverfugt

Produktangabe
Fabrikat d. Planung: norament 926 satura

Fabrikat des Bieters: '.........'
(Eine Fabrikatsangabe ist nur dann erforderlich, wenn
das
durch den Bieter angebotene Produkt vom Fabrikat der
Planung abweicht).
Menge: 1100,000 m2

**02.2 Anarbeiten Bodenbelag an bodentiefe Fenster**
Zulage für das sorgfältige, exakte Anarbeiten der
Kautschuk-Bodenbeläge der Vorpositionen an aufgehende
oder
höhengleich angrenzende Bauteile, an denen keine
Sockelleisten zur Ausführung kommen.
Hier z.B: an bodentiefe Fassaden.

Die Anschlussfuge zwischen Kautschukbelag und
aufgehendem oder höhengleich angrenzendem Bauteil
bleibt
sichtbar.
Der Kautschukbelag ist so exakt zu dem Bauteil
abzuschneiden, dass die Anschlussfuge über die gesamte
Bauteillänge eine einheitliche, gleichbleibende
Fugenbreite von
ca. 2 mm aufweist.
Menge: 20,000 m

**02.3 Dehnungsfugen-Profil**
Dehnungsfugen-Profil in Alu montieren, inkl.
Anspachteln auf
Belagshöhe,
Farbe ähnlich zum Bodenbelag nach Wahl des AG.
Menge: 20,000 m

**02.4 Türschienen-Profil**
Bodenprofil als Belag-Trennschiene montieren,
Länge bis ca. 1 m.
Material Edelstahl.
Oberkante höhengleich mit dem Bodenbelag,
Einbauort z.B. unter Türblättern.
Menge: 30,000 m

**02.5 Sockelleiste**
Sockelleisten aus Holz montieren und dauerelastisch
versiegeln.

Holzart:  Eiche
Querschnitt:  rechteckig, ca. 25/70 mm
Befestigung:  Dübel / Schrauben
  Edelstahl-Senkkopf
Schraubenabstand: max. 30 cm
Untergrund:  Ständerwände, Mauerwerk,
  Sichtbeton
Oberfläche:  farblos seidenmatt lackiert

Stöße in den Raumecken, Ecken auf Gehrung gearbeitet.

Das Versiegeln des Bodenanschlusses der Sockelleiste
ist in
diese Position einzukalkulieren.
Der Wandanschluss wird bauseits versiegelt.
Beschreibung Versiegelung siehe nachfolgende Position.

Hinweis:
Bei Wandlängen unter 2,00 m sind die Leisten in einem
Stück
zu montieren!
Menge: 700,000 m

**02.6 Dauerelastische Versiegelung**
Erstellung einer Anschlussabdichtung auf Silikonbasis,
einschl.
Hinterfüllung.
Fugenbreite bis max. 15 mm,
Farbe nach Wahl des AG,
Einbauort: Anschluss Bodenbelag an bodentiefe Fenster,
Einbauten, oder ähnliche Anschlüsse.

Wand- und Bodenanschluss der Sockelleisten ist in den
EP der
vorbeschriebenen Position einzukalkulieren!
Menge: 50,000 m

**02.7 Belag abdecken**
Neubelag mit Filzpappe abdecken, Stöße verkleben. Das
spätere Aufnehmen und Entsorgen erfolgt bauseits.
Menge: 1100,000 m2

**02.8 Fussabstreifermatte ca. 1,80 x 3,00 m**
Einbauen einer strapazierfähigen, für öffentliche
Gebäude
geeigneten Fußabstreifermatte, einschließlich
Einbaurahmen
als komplette Einheit.

Material:  Rauhaarripsstreifen, H = 17 mm
Trägerprofile:  Aluminium, Abstand ca. 5 mm
Trittschalldämmung:  unter Trägerprofilen
Einbaurahmen: Edelstahlwinkel umlaufend
Beanspruchungsklasse: hoch (Objektgeeignet 33)
Geeignet für: Rollwagennutzung
Abmessungen:  rechteckig, ca. 1,80 m x 3,0 m
Farbe:  nach Wahl des Aufftraggebers

Die Fußabstreifermatten sind in die vorbeschriebenen
Bodenaufbauten flächenbündig mit OK Belag
einzuarbeiten.

Der Bereich unter der Matte ist mit einer
Epoxydharzbeschichtung vor Nässe zu schützen.

Achtung: nur nach vorheriger Rücksprache mit der
Bauleitung!
Eventuelle Bereiche seitlich neben der Matte sind mit
einer
standfesten Spachtelmasse zu egalisieren und mit
entsprechendem Bodenbelag zu belegen. Diese Leistung
wird
ggfls. im Stundennachweis ausgeführt und ist hier nicht
einzukalkulieren!

Einbauort: Windfang

Produktangabe
Fabrikat d. Planung: EMCO Diplomat 517 P Care

Fabrikat des Bieters: '.........'
(Eine Fabrikatsangabe ist nur dann erforderlich, wenn
das
durch den Bieter angebotene Produkt vom Fabrikat der
Planung abweicht).
Menge: 2,000 St

**02.9 Fussabstreifermatte ca. 1,00 x 2,00 m**
Fußabstreifermatte wie vor, jedoch mit folgenden
Abmessungen: rechteckig, ca. 1,00 m x 2,0 m

Einbauort: Mensa
Menge: 2,000 St

**02.10 Fussabstreifermatte ca. 2,00 x 2,00 m**
Fußabstreifermatte wie vor, jedoch mit folgenden
Abmessungen: rechteckig, ca. 2,00 m x 2,0 m

Einbauort: Foyer
Menge: 1,000 St

### Titel 03 Reinigung

**03.1 Erstreinigung / Erstpflege Kautschukbelag**
Erstreinigung und Erstpflege von vorbeschriebenem
Kautschuk
Bodenbelag nach der Verlegung.
Nach der Erstreinigung wird ein geeignetes
Wischpflegemittel
im Nasswisch-Verfahren gleichmäßig aufgetragen. Der
getrocknete Wischpflegefilm kann unter Verwendung eines
geeigneten Polierpads poliert werden
(Einscheibenpoliermaschine mit Umdrehungszahlen
zwischen
1000 - 1500 U/Min. verwenden).
Die Empfehlungen der Belags- und
Reinigungsmittelhersteller
sind zu beachten!
Menge: 1100,000 m2

### Titel 04 Stundenlohnarbeiten

*Hinweis*
Nur auf besondere Anweisung der Bauleitung.
Für erforderliche Arbeiten, die nicht im
Leistungsverzeichnis
erfasst sind und gegen Nachweis zur Ausführung kommen.
Untergeordnete Arbeiten, z.B. Reinigungsarbeiten,
werden mit
dem Helfersatz verrechnet, auch wenn die Leistung von
Facharbeitern erbracht wird.
Der Auftragnehmer ist nicht befugt, im
Leistungsverzeichnis
enthaltene Leistungen über Stundenlohnarbeiten
abzurechnen.
Der Auftraggeber ist befugt, Stundenzettel, auch in
Teilen,
abzulehnen, wenn diese nicht fristgerecht eingereicht
werden
oder die darin aufgeführten Mengen zu hoch angesetzt
sind.
Unterschrift und/oder Stempel der Bauleitung stellen
keine
Anerkennung/Freigabe, sondern die Bescheinigung der
inhaltlichen und rechnerischen Prüfung des
Stundenzettels für
den Bauherren dar. Die letztendliche Anerkennung kann
nur
durch den Bauherren erfolgen.
Es werden verrechnet für:

**04.1 Facharbeiterstunden**
Facharbeiter
Menge: 10,000 h

**04.2 Helferstunden**
Helfer
Menge: 10,000 h

USt %: 19,00
